# Vertrieb/Altbau
Angebotsaufforderung (GAEB DA XML 3.3, DA83)
Projekt: CIG_Vertrieb_LV
Währung: EUR
Auftraggeber: Covivio Quadriga IV GmbH,, c/o Covivio Immobilien SE, Essenerstraße 66, 46047 Oberhausen
Ausführungsort: Gleditschstraße 48, 10781 Berlin, Wohneinheit TE03, SF EG links
Erstellt mit: 5 260216, NOVA AVA, 17.02.2026

## ALLGEMEINE TECHNISCHE VORBEMERKUNGEN - BETONARBEITEN
Der sachliche Geltungsbereich ergibt sich ebenso wie die technische Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und Laubengängen
(nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften, Merkblätter, Stoff- und Prüfnormen usw. jeweils in ihrer aktuellen Fassung sowie die Herstellerverarbeitungsangaben, Zulassungen und Empfehlungen der jeweiligen Fachverbände.

## ALLGEMEINE TECHNISCHE VORBEMERKUNGEN - MAURERARBEITEN
Der sachliche Geltungsbereich ergibt sich ebenso wie die technische Ausführung aus den ATV:
DIN 18 330  Mauerarbeiten und den anerkannten Regeln der Technik.

Ergänzend sind u.a. folgende ATV zu berücksichtigen:
DIN 18 299 Allgemeine Regelungen für Bauarbeiten jeder Art
DIN 18 336 Abdichtungsarbeiten

Weiterhin gelten sämtliche europäischen und nationalen Vorschriften, Merkblätter, Stoff- und Prüfnormen usw. jeweils in ihrer aktuellen Fassung sowie die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

Für vom AN selbst vorgesehene Lagerflächen u. ä. besteht generelle Abstimmungspflicht mit dem AG.
Der AN kann ggf. aus Platzgründen keine eigenen Tagesunterkünfte, Magazincontainer, etc. aufstellen. Parkmöglichkeiten stehen auf dem Baufeld nicht zur Verfügung.

Durch die örtliche Bauleitung werden eine Baustellenordnung an den AN übergeben.

02  Angaben zur Ausführung
Die Baustelle ist vor Angebotsabgabe, spätestens jedoch vor Auftragsverhandlung durch den Bieter zu besichtigen. Alle sich aus den Örtlichkeiten ergebenden Aufwendungen sind einzukalkulieren. Bitte vereinbaren Sie die Begehung mit der Bauleitung.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## GLED48EB Ziegeleinhangdecke
Datum: 16.01.2026

### Titel 1 GLED48EB - Gleditschstraße 48, 10781 Berlin - Sanierung Kellerdecke

*Hinweis: 1 Angaben zur Baustelle/ Ausführung*
Baubeschreibung:

Angaben zur Baustelle
1. Das Wohngebäude Gleditschstraße 48 bestehend aus einem Vorderhaus, einem Seitenflügel und einem Hinterhaus, steht innerhalb einer geschlossenen Bebauung in Berlin-Schöneberg. Die Grundstückszufahrt ist nur über eine Durchfahrt möglich. Die geringste Durchfahrtsbreite beträgt 2,50 m die niedrigste Höhe beträgt 3,00 m.
3. Auf dem Hof sind keine Stellplätze für PKW vorhanden die während der Baumaßnahme genutzt werden können. Eine BE muss vor dem Haus auf öffentlichem Straßenland durch den AN beantragt werden (Sondererlaubnis/ Parkverbotszone).
4. Container o.Ä. für die Sammlung und Abfuhr von Bauschutt müssen auf öffentlichem Straßenland positioniert werden (Sondererlaubnis/ Parkverbotszone).
4. Die Anschlüsse für Baustrom und Bauwasser sind auf dem Grundstück vorhanden.

Angaben zur Ausführung
1. Die gesamte Baumaßnahmen umfasst die Erstellung einer neuen Ziegeleinhangdecke inkl. Abbruch der alten Kappendecke und Wiederherstellung von Wandöffnungen und dem Einbau von neuen Türen.
3. Die alte Kappendecke, bestehend aus Estrich (Aufbeton), Ziegeln und Stahlträgern ist nach allen anerkannten Regeln der Technik und der Sicherung aller anbindenden Auflasten (tragende, statisch relevante Bauteile) zu demontieren. Durch den Abbruch im MW entstandene und nicht wieder zu verwendende Öffnungen, Fehlstellen, Durchbrüche, etc. sind statisch wirksam (MW, Mörtel, Beton) zu verschließen.
4. Durchlässe für Leitungen und Rohre sind in Statik und Positionsplan (Herstellerseits) mit einzubeziehen und entsprechend auszuführen. Entsprechende Brandschottungen sind mit auszuführen.
6. Die Mehraufwendungen für die Förderwege horizontal und vertikal sind bei der Kalkulation der Einheitspreise zu berücksichtigen und werden nicht gesondert vergütet.

#### Abschnitt 1.1 Vorbereitende Arbeiten

**1.1.10 Baustelleneinrichtung**
Einrichten und Räumen der Baustelle, Vorhalten und Betreiben sowie Versetzen
der Baustelleneinrichtung für sämtliche in der Leistungsbeschreibung aufgeführten
Leistungen. Einschließlich erforderlicher Innengrüste auch über 2,0m über Boden.
Menge: 4,000 Wo

**1.1.20 Baustelleneinrichtung, Verlängerung**
Verlängerung der Vorhaltung des Baustelleneinrichtung für jede weitere angefangene Woche, über die Grundstandzeit der Vorposition hinaus.
Menge: 1,000 Wo

**1.1.30 Baustellensicherung**
Beantragung verkehrsrechtliche Anordnung und Sondernutzungserlaubnis, Aufstellung
eines Regelplanes, Absperrmaßnahmen gemäß Regelplan mit Bauzäunen, Baken und Beleuchtung. Einrichten einer eingeschränkten Halteverbotszone einschl. Gebühren.
Vereinfachtes Verfahren. Dauer maximal 30 Tage.
Menge: 4,000 Wo

**1.1.40 Baustellensicherung, Verlängerung**
Verlängerte Vorhaltung der Absperrmaßnahmen ab der ersten Woche,
Berechnung je angefangene Kalenderwoche.
Menge: 1,000 Wo

**1.1.50 Baustellen-WC**
Toilettenkabine, abschließbar, nach Arbeitsstättenverordnung §45 aufstellen und
für die Grundstandzeit vorhalten, unterhalten und wieder entfernen. Inklusive
wöchentlicher Entleerungen und Reinigungen und eventuellem Austausch der Kabine.
Menge: 4,000 Wo

**1.1.60 Baustellen-WC, Verlängerung**
Verlängerung der Vorhaltung des Baustellen-WCs für jede weitere angefangene Woche, über die Grundstandzeit der Vorposition hinaus.
Menge: 1,000 Wo

**1.1.70 Baustromverteiler**
*** Pauschalposition
Baustromanschluss/ Baustromverteiler inkl. Zwischenzähler liefern und montieren,
später wieder demontieren. Ggf. auch für Drehstrom 380 Volt 16 und 32 A.
Menge: 1,000 psch

**1.1.80 Bauwasseranschluß**
*** Pauschalposition
Bauwasseranschluß mit Wasseruhr, ausreichend dimensioniert für die Versorgung
des gesamten Baustellenbetriebes, auch als Anschluss für Fremdfirmen nutzbar,
einrichten, vorhalten und nach Fertigstellung des Bauwerks abbauen.
Der Zählerstand ist im Vorfeld der Bauleitung schriftlich mitzuteilen.
Menge: 1,000 psch

#### Abschnitt 1.2 Abbruch

*Hinweis: Angaben zu Abbrucharbeiten*
Alle genannten Abbrucharbeiten sind fach- und normgerecht auszuführen:
Inkl. Entsorgung und Gebühren; inkl. aller Sicherungsmaßnahmen;
erforderliche Abstütz- und Sicherungsmaßnahmen sind einzukalkulieren.

**1.2.10 Abbruch Leitungen Sanitär/ Gas**
*** Pauschalposition
Inaktive Leitungen demontieren und entsorgen.
Bertoffene Bereiche sind mit der Bauleitung festzulegen.
Menge: 1,000 psch

**1.2.20 Abbruch Holz-Kellertreppe**
*** Pauschalposition
Holzkellertreppe aus Baubohlen vollständig (inkl. Rahmen und Stilen)
demontieren und entsorgen.
Menge: 1,000 psch

**1.2.30 Abbruch Innenwandputz**
Schadhaften, abgängigen Innenwandputz in EG und KG abbrechen, sammeln und entsorgen. Abbruch von Hand/ mit handgeführten Kleingeräten, Ausführung staubarm TRGS 559. Aufgenommene Stoffe sammeln, zerkleinern, auf LKW oder Container laden, fachgerecht entsorgen.
Bertoffene Bereiche sind mit der Bauleitung festzulegen.
Menge: 20,000 qm

**1.2.40 Abbruch Kellerdecke, Kappendecke, d= 20 cm**
Abbruch und Demontage der Kellerdecke (Kappendecke) inkl. aller Schichten und Stahlträgern/-wechseln/ -stürzen als Teilabbruchmaßnahme. Aufbau Kappendecke: Estrich/ Aufbeton, Ziegelsteine, Stahlträger (v. oben n. unten). Gesamtdicke: ca. 25 cm. Arbeitshöhe bis 3,00 m.
Abbruch von Hand/ mit handgeführten Kleingeräten, Ausführung erschütterungsarm DIN 4150, staubarm TRGS 559, ohne Beschädigung, ohne Wasserfreisetzung, aufgenommene Stoffe sammeln, zerkleinern, auf LKW oder Container laden, fachgerecht entsorgen.
Menge: 27,000 m2

**1.2.50 Stahlträger trennen, als Zulage**
Alte Stahlträger nach Abbruch der Kappen trennen, auf LKW oder Container laden,
fachgerecht entsorgen.
Menge: 32,000 m

**1.2.60 Abbruch Mauerwerk**
Mauerwerk Wanddurchbruch KG, sammeln und entsorgen. Abbruch von Hand/ mit handgeführten Kleingeräten, Ausführung staubarm nach TRGS 559.
Aufgenommene Stoffe sammeln, zerkleinern, auf LKW oder Container laden, fachgerecht entsorgen.
Die Laibungsbereiche sind zu flächenbündig mit MW zu vermauern und
für die Montage einer Keller-Gittertür vorzubereiten.
Menge: 2,000 qm

**1.2.70 Abbruch Kellerabgangstür Holz, Demontage und Entsorgung**
*** Pauschalposition
Fachgerechte Demontage und Entsorgung der Bestandstür aus Holz, inkl. aller erforderlichen Nebenarbeiten. Die Demontage ist ohne Beschädigung der angrenzenden Bauteile vorzunehmen.
Menge: 1,000 psch

#### Abschnitt 1.3 Mauerarbeiten

*Hinweis: Ausführungshinweis*
Trägerdecke mit eingehängten Deckenziegeln. System FILIGRAN (oder gleichwertig)
benötigt Montageunterstützungen. Die Träger sind auf der Baustelle mit Kanthölzern
schichtweise zu stapeln. Beschädigte Träger oder Deckenziegel dürfen nicht eingebaut werden. Vor Einbringen des Vergussbetons ist die Decke gründlich zu säubern und vorzunässen.
Das Betreten der Decke im Montagezustand ist nur über Gerüstbretter oder Baubohlen
möglich. Die Verlegeanleitung und Statik des Herstellers sowie die statische Berechnung 'Bauberatung Weiß' vom 18.11.2022 ist maßgeblich zu beachten.

**1.3.10 Auflagertaschen Alt, ausmauern**
Alte Auflagertaschen der Träger/ Kappendecke von losen Steinen, Mörtel und Putz bereinigen, anschließend kraftschlüssig und statisch wirksam ausmauern.
Menge: 12,000 Stck

**1.3.20 Auflagertaschen Neu, herstellen**
Auflagertaschen in Bestandsmauerwerk für die Auflager der neuen Träger herstellen;
freistemmen, säubern, nivellieren. Anfallenden Schutt fachgerecht entsorgen.
Menge: 18,000 Stck

**1.3.30 Auflagertaschen/ Mörtelkissen herstellen**
Ausgleichsschicht/ Mörtelkissen in Auflagertaschen herstellen.
Anbindendes Mauerwerk kraftschlüssig und statisch wirksam wiederherstellen;
einschalen, nivellieren und Mörtelkissen (MG IIa, oder besser)
Dicke min. 3 cm, Tiefe min. 15 cm, einbringen.
Menge: 18,000 Stck

**1.3.40 Sturz Kellerfenster, Außenwand**
Sturzträger Formstahl, IPE 120 S235, Profilhöhe 120 mm,
Einzellänge bis 150 cm, einschl. Traggerüst, Bemessungsklasse A, liefern und einbauen.
Menge: 2,000 Stck

**1.3.50 Sturz Deckenträger, Ziegeldecke**
Sturzträger aus Formstahl, IPE 120 S235, Profilhöhe 120 mm,
Einzellänge bis 150 cm, einschl. Traggerüst. Bemessungsklasse A, liefern und einbauen.
Menge: 2,000 Stck

**1.3.60 Sturzverkleidung/ Hohlraumdämmung feuerbeständig herstellen**
R90 Verkleidung von Stürzen (Kellerfenster, Deckenträger) laut Statik/ Ausführungsplanung mit Fermacell Firepanel A1 (oder gleichwertig) D= 2x 12,5 mm, herstellen.
Hohlraumdämmung mit Mineralfaser WLG 035 herstellen.

Produkt '..........................................' vom Bieter einzutragen
Menge: 3,000 qm

**1.3.70 Montagejoch herstellen**
Unterstützung der Ziegeldecke mit Montagejochen.
Abstand Montagejoch ca. Lmax= 2,00m
Menge: 27,000 m²

**1.3.80 Ziegel-Einhangdecke**
Ziegel-Einhängedecke System FILIGRAN oder gleichwertig liefern und einbauen.
Ziegel-Einhängedecke aus Ziegelträgern und statisch nicht mittragenden Einhängeziegeln, nach DIN 4160 bzw. nach DIN EN 15037-3, inkl. Werkplanung (prüffähigem Tragfähigkeitsnachweis und Verlegeplan) frei Bau liefern, einbauen und vergießen.
Deckentyp: 18 + 0; max. Deckenspannweite: = 5,70 m; Trägerabstand: 0,64 m;
einschließlich Abladen, zur Einbaustelle transportieren, ohne Aufbeton.

Hersteller / Ausführung '..........................................' vom Bieter einzutragen
Menge: 27,000 m²

**1.3.90 Betonverguß; C25/30; liefern und einbauen**
Beton C25/30 für vollständigen Deckenverguss im Bereich Träger, Ziegel, Querrippen, etc. liefern, einbauen, verdichten und fachgerecht nachbehandeln (DIN EN 13670).
Die Oberfläche ist nach dem Einbringen des Betons glatt abzuziehen.
Betondeckung: 2,0 cm.
Menge: 27,000 m²

**1.3.100 Deckendurchlass für Leitungen herstellen**
Deckendurchlass in Ziegeldecke, Abmessung ca. 15 x 20 cm, für: SW-Leitung DN 100;
TW-Steigleitung DN 25, ggf. F90 Brandschottung, in Verguss-Technik herstellen.

Produkt '..........................................' vom Bieter einzutragen
Menge: 1,000 St

**1.3.110 Deckenträger einmauern**
Deckenträger in Auflagertaschen kraftschlüssig und mit MW flächenbündig ausmauern.
Menge: 18,000 Stck

**1.3.120 Wärmedämmung, EPS, 60 mm, WLS 031, unter Estrich**
Polystyrol-Hartschaumplatten, einlagig, als Wärmedämmung unter Estrich.
Dämmung: EPS; Anwendungsgebiet: DEO; Druckbelastbarkeit: dh; WLS: 031
Baustoffklasse: B1; Brandverhalten DIN EN 13501: E; Plattendicke: 60 mm

Produkt '..........................................' vom Bieter einzutragen
Menge: 27,000 m²

**1.3.130 Trennlage, einlagig, d= 0,3 mm, PE-Folie**
Liefern, Verbringen und Verlegen einer Trennlage aus PE-Folie, einlagig, d= 0,3 mm,
Überlappungslängen mind. 15 cm mit Lagesicherung, einschl. Eck- und Anschlussausbildung sowie Anarbeitung an Durchdringungen sowie Einbauteilen.
Verwendung als Trennlage/ Schrenzlage zwischen Estrich und Dämmstoff.
Menge: 27,000 m²

**1.3.140 Zementestrich,schwimmend auf Dämmlage, 50 mm, C35**
Zementestrich, auf vorhandenen Dämmschichten der Vorpositionen, als schwimmender Estrich, inkl. Randdämmstreifen und aller zugehörigen Nebenleistungen. Oberfläche zur Aufnahme von Fußbodenbelägen.
Material: CT-C35-F5-S50Druckfestigkeitsklasse C 35 DIN EN 13813,
Biegezugfestigkeit F5 DIN EN 13813,
zul. Belastung: Flächenlast bis 3kN/m2; Punktlast bis 2kNStärke: ca. 50 mm
Menge: 27,000 m²

#### Abschnitt 1.4 Mauerarbeiten, Weitere

**1.4.10 Kellerabgangstür, Brandschutztür T30 RS**
*** Pauschalposition
Brandschutztür T30 RS liefern und einbauen.T 30-1-flügelige-Stahl-Feuerschutztür geprüft n. DIN 4102, mit Rauchschutz n. DIN 18095,
selbstschließend mit Gleitschienen-Obentürschließer, in Blockzarge ohne Bodeneinstand,
verdeckt befestigt (MW/ Ziegel 10-15 cm), für nachträgliche Befestigung in verputztem Mauerwerk.
Alternativ in Holz-Bauweise mit Stahlzarge.
Prüfzeugnis und Fachunternehmererklärung sind nachzuweisen. Aufmaß, Lieferung und fachgerechte Montage vorausgesetzt. Einbau erst nach Freigabe durch Bauleitung.
Türelement: T30 RS - DIN R
Funktion: Brandschutztür DIN 4102 / Rauchschutz DIN 18095
Türblatt: Stahlblech - 3-seitig gefälzt (Dickfalz)
Klimaklasse: 3 / Alueinlage
Falz: Normfalz eckig
Schloss: Riegel-Fallenschloss - PZ-vorgerichtet nach DIN 18250
Drücker: Schutz-Kurzschild Wechselgarnitur
Schließer: Gleitschienenschließer
Stahlzarge: Blockzarge/ Umfassungszarge ohne Bodeneinstand
Hinterfüllung Zarge: Steinwolle
Oberfläche: verzinkt und grundiert, Endanstrich bauseits
BRM: 875 x 2000 mm; MW 100 mm
Öffnungs-Maß: (b x h): 0,84 x 1,95 m

Hersteller / Produkt '.......................................................' vom Bieter anzugeben
Menge: 1,000 psch

**1.4.20 Stahlgittertür, Abtrennung Kellerraum/ Kellerflur**
*** Pauschalposition
Stahlgittertür aus verzinktem Stahl liefern und fachgerecht einbauen nach Herstellervorschrift als komplette Leistung. Abmessungen Tür gesamt (B x H): ca. 0,90 x 1,85 m. Einbaumaße sind vor Ort zu nehmen. Einbauort: Kellerraum TE03 / Flur Kellerabgang

Produkt '..........................................' vom Bieter einzutragen
Menge: 1,000 psch

#### Abschnitt 1.5 Stundenlohnabfrage

*Hinweis: Stundenlohnarbeiten*
Der Bieter bestätigt, dass die aufgeführten Lohnstundensätze unter Beachtung der preisrechtlichen Vorschriften ermittelt worden sind und die üblichen Berechnungsmerkmale vollständig beinhalten.
Mit den Lohnstundensätzen sind u.a. abgegolten:
Erschwerniszulagen, soweit die hierfür ursächlichen Umstände vom Auftragnehmer zu vertreten sind
- Tariflohn bzw. tatsächlich gezahlter Lohn
- Zuschläge für vom Auftragnehmer zu vertretende Überstunden, Nacht-, Sonn- und Feiertagsarbeit Entgelt
- für übliche Wegezeiten
- Lohnnebenkosten (z.B. Auslösung, Fahrgeld, Personaltransportkosten, Verpflegungszuschuss, Übernachtungskosten)
- Aufsichtspersonal, sofern nicht gesondert auszuweisen
- Sozialaufwand (Arbeitgeberanteil)
- Gemeinkosten der Baustelle
- allgemeine Geschäftskosten
- vermögensbildende Maßnahmen
- Vorhaltekosten für Werkzeug und Kleingeräte
- Wagnis und Gewinn
Leistungen im Stundenlohn werden grundsätzlich nur dann vergütet, wenn sie vor ihrem Beginn vereinbart werden. Unmittelbar nach erbrachter Leistung sind die Stundenlohnnachweise schriftlich vorzulegen und von der Bauleitung gegenzeichnen zu lassen.
Bei Stundenlohnarbeiten müssen die Nachweise enthalten
- Art der ausgeführten Leistung
- Ort und Datum sowie die Dauer der Arbeiten (mit Uhrzeitangabe)
- Anzahl der eingesetzten Arbeitskräfte
- Materialverbrauch
- bei Maschinen- und Kfz-Einsatz Angaben zum Typ
Stundenverrechnungssätze für Baumaschinen, Geräte und Fahrzeuge enthalten sämtliche Aufwendungen, wie:
- Kosten für Bedienungspersonal
- Kosten für Verbrauch von Betriebsstoffen und Energie
- Vorhaltung
- Reparaturkosten
- Wartung
Der Verrechnungssatz gilt für das auf der Baustelle befindliche Objekt vom Zeitpunkt des Einsatzes einschl. technologisch bedingter Wartezeiten und notwendiger ständiger Besetzung mit Bedienungspersonal.
Materialpreise - sofern gesondert gefordert - gelten frei Baustelle incl. Verpackungs-und Entladekosten.

**1.5.10 Vorarbeiter**
*** Stundenlohnarbeiten
*** Bedarfsposition ohne GB
Stundenlohnarbeiten Vorarbeiter, einschließlich aller Zuschläge und Nebenkosten,
für Arbeiten, welche nicht in den Positionen erfasst sind und gegen Nachweis zur Ausführung kommen, ausschließlich auf Weisung der Bauleitung.
Menge: 1,000 h

**1.5.20 Facharbeiter**
*** Stundenlohnarbeiten
*** Bedarfsposition ohne GB
Stundenlohnarbeiten Facharbeiter, einschließlich aller Zuschläge und Nebenkosten,
für Arbeiten, welche nicht in den Positionen erfasst sind und gegen Nachweis zur Ausführung kommen, ausschließlich auf Weisung der Bauleitung.
Menge: 1,000 h

**1.5.30 Helfer**
*** Stundenlohnarbeiten
*** Bedarfsposition ohne GB
Stundenlohnarbeiten Helfer, einschließlich aller Zuschläge und Nebenkosten, für Arbeiten,
welche nicht in den Positionen erfasst sind und gegen Nachweis zur Ausführung kommen, ausschließlich auf Weisung Bauleitung.
Menge: 1,000 h
